# Colector simple componible, 70024 05 04 de Genebre. 1'' 4 salidas - De Genebre

- Propiedad del archivo: CONSTRUNARIO
- Formato: FIEBDC-3/2012
- Programa: Construnario Versión 3.51
- Fecha de los precios: 09/10/2024
- Divisa: EUR

**GEN_70024_06_04** u Colector simple componible, 70024 05 04 de Genebre. 1'' 4 salidas - De Genebre
Precio: 18.98
Colector simple componible, 70024 05 04 de Genebre. 1'' 4 salidas 1. Construcción en latón CW617N según UNE-EN 12165, acabado niquelado. 2. Extremos conexión en línea rosca machohembra según ISO 228/1. 3. Conexión en derivación rosca macho G 1/2". 4. Presión máxima de trabajo 10 bar. 5. Temperatura máxima de trabajo 180 ºC. PN 10. Construcción en latón niquelado UNE-EN 12165. Conexión en linea rosca gas (BSP) M - H, ISO 228/1. Conexión derivación macho, G1/2" ISO 228/1. Máxima temperatura de trabajo 180ºC.
