# Caja de plástico para colectores componibles de latón, 73827 49 00 de Genbre. 270x490 - De Genebre

- Propiedad del archivo: CONSTRUNARIO
- Formato: FIEBDC-3/2012
- Programa: Construnario Versión 3.51
- Fecha de los precios: 09/10/2024
- Divisa: EUR

**GEN_73827_49_00** u Caja de plástico para colectores componibles de latón, 73827 49 00 de Genbre. 270x490 - De Genebre
Precio: 116.49
Caja para colectores en material plastico. Tapa extraible de material plástico pintable. Posibilidad de empotrar o dejar a ras de pared. Profundidad regulable 80-92 mm Altura máxima regulable 35mm Soportes para la fijación de los colectores suministrados por separado: ref 71942 05 00(3/4") y 71942 06 00 (1")
