# Válvula de seguridad escuadra-3 bar, 3179 04 de Genebre. 1/2'' - De Genebre

- Propiedad del archivo: CONSTRUNARIO
- Formato: FIEBDC-3/2012
- Programa: Construnario Versión 3.51
- Fecha de los precios: 09/10/2024
- Divisa: EUR

**GEN_3179_04** u Válvula de seguridad escuadra-3 bar, 3179 04 de Genebre. 1/2'' - De Genebre
Precio: 8.02
Válvula de seguridad escuadra-3 bar, 3179 04 de Genebre. 1/2'' 1. Cuerpo en latón s/ UNE-EN 12165. 2. Muelle de acero inoxidable AISI 302. 3. Obturador y membrana de EPDM. 4. Extremos roscados H-H G ISO 228/1. 5. Presión máxima de trabajo 10 bar. 6. Temperatura de trabajo desde 5ºC a 120ºC. 7. Calibrada a 3 bar. Cuerpo en latón. Muelle de acero INOX AISI 302. Obturador en EPDM. Membrana en EPDM. Extremos roscados hembra-hembra ISO 228/1. Presión máx. de trabajo 10 bar. Temp. máx. 90ºC.
