# Filtro magnético compacto para calderas, 71502 05 05 de Genebre. 3/4'' - De Genebre

- Propiedad del archivo: CONSTRUNARIO
- Formato: FIEBDC-3/2012
- Programa: Construnario Versión 3.51
- Fecha de los precios: 09/10/2024
- Divisa: EUR

**GEN_71502_05_05** u Filtro magnético compacto para calderas, 71502 05 05 de Genebre. 3/4'' - De Genebre
Precio: 48.74
Filtro magnético compacto para calderas. Cuerpo de nylon +fibra de vidrio . Filtro de 800 micras de acero inoxidable AISI 304. Conexiones F - G3/4" UNE-EN ISO 228. Elemento magnético Neodimio REN35 8.000 Gauss. Incluye accesorio de apriete. Máxima presión de trabajo 6 bar. Temperatura máxima de trabajo 80ºC.
