# Válvula de esfera con termómetro para colector agua caliente, 7141R 06 00 de Genebre. 1'' - De Genebre

- Propiedad del archivo: CONSTRUNARIO
- Formato: FIEBDC-3/2012
- Programa: Construnario Versión 3.51
- Fecha de los precios: 09/10/2024
- Divisa: EUR

**GEN_7141R_06_00** u Válvula de esfera con termómetro para colector agua caliente, 7141R 06 00 de Genebre. 1'' - De Genebre
Precio: 35.40
Válvula de esfera con termómetro para colector agua caliente, 7141R 06 00 de Genebre. 1'' 1. Válvula de esfera maneta azul con paso total, con colector y termómetro incorporado. 2. Consta de dos partes principales, la válvula de esfera y el termómetro. Ideal para sistemas de calefacción con varias salidas. 3. Construcción en latón s/ UNE-EN 12165 acabado cromado 4. Extremos rosca gas (BSP) macho-hembra s/ ISO 228/1 5. Accionamiento mediante volante de ABS 6. Temperatura de trabajo desde -20ºC a 110ºC. 7. Presión máxima de trabajo 25 bar (PN 25). 8. Asientos PTFE. 9. Compatible con los colectores GENEBRE artículos 71411 y 71410 PN 25. Paso total. Construcción en latón UNE-EN 12165 cromado. Asientos PTFE. Extremos roscados ISO 228/1. Termometro bimetalico de rango 0-80ºC. Temp. máx. 80ºC. Mando manual
