# Mezclador termostático con cartucho intercambiable, 1441 04 de Genebre. 1/2'' - De Genebre

- Propiedad del archivo: CONSTRUNARIO
- Formato: FIEBDC-3/2012
- Programa: Construnario Versión 3.51
- Fecha de los precios: 09/10/2024
- Divisa: EUR

**GEN_1441_04** u Mezclador termostático con cartucho intercambiable, 1441 04 de Genebre. 1/2'' - De Genebre
Precio: 560.35
Construcción en latón UNE-EN 12165. Elementos de estanqueidad internos EPDM Perox. Sistema de bloqueo de seguridad anti-escaldo según EN 1111. Extremos rosca gas (BSP) M-M - ISO 228/1. Temp.máx. entrada 85ºC. Temp. fijada de fabrica 48ºC. Campo de regulación 30-65ºC.
