# Mezclador termostático con cartucho intercambiable de Genebre. 2'' - De Genebre

- Propiedad del archivo: CONSTRUNARIO
- Formato: FIEBDC-3/2012
- Programa: Construnario Versión 3.51
- Fecha de los precios: 11/11/2024
- Divisa: EUR

**GEN_1441_09** u Mezclador termostático con cartucho intercambiable de Genebre. 2'' - De Genebre
Precio: 1217.52
Mezclador termostático con cartucho intercambiable de Genebre. 2'' 1. Cuerpo y conectores realizados en latón CW617N según UNE-EN 12165 2. Sistema de bloqueo de seguridad anti-escaldo según norma EN 1111 3. Temperatura máxima entrada agua caliente 85ºC 4. Mínimo ?T entre entrada y salida 15ºC 5. Temperatura prefijada de fábrica 48ºC 6. Precisión ± 2ºC 7. Campo de regulación 30÷65ºC 8. Presión máxima de trabajo (dinámica) 5 bar 9. Presión máxima estática (estática) 14 bar 10. Presión máxima funcionamiento 10 bar 11. Relación máxima entre las presiones de entrada (H/C o C/H): 2:1 12. Elementos estanqueidad internos EPDM Perox 13. Racores conexión hembra incluidos 14. Fluido: Agua Construcción en latón UNE-EN 12165. Elementos de estanqueidad internos EPDM Perox. Sistema de bloqueo de seguridad anti-escaldo según EN 1111. Extremos rosca gas (BSP) M-M - ISO 228/1. Temp.máx. entrada 85ºC. Temp. fijada de fabrica 48ºC. Campo de regulación 30-65ºC.
