# Armario de distribución de superficie compacto IP55 + módulo PT, serie Atlantic Plus de IDE. 1810x1130x300 - de IDE Electric

- Propiedad del archivo: CONSTRUNARIO
- Formato: FIEBDC-3/2012
- Programa: Construnario Versión 3.51
- Fecha de los precios: 15/07/2024
- Divisa: EUR

**IDE_55AUX240PT_300** u Armario de distribución de superficie compacto IP55 + módulo PT, serie Atlantic Plus de IDE. 1810x1130x300 - de IDE Electric
Precio: 2129.62
Armario de distribución de superficie compacto IP55 + módulo PT, serie Atlantic Plus de IDE. 1810x1130x300 Datos técnicos: Grado de protección: IP55 Grado de protección NEMA: Resistencia al impacto: IK10 Rango de temperatura ambiente: -25 ºC / +40 ºC Tensión máxima de empleo: 1000 V AC / 1500 V DC Armario de distribución de superficie compacto IP55 Dimensiones exteriores: (AxBxC) 1810x1130x300 mm Instalación: Superficie Tipo de puerta: Puerta transparente Tipo de cierre: Cierre de 4 puntos, inserto doble-bit con maneta escamoteable gris RAL 7016 Código EAN: 8431044530123 Código ETIM 8.0: EC000058
