# Caja de derivación empotrar IP33, paredes huecas, serie Domos-K de IDE. 144x214x60 - de IDE Electric

- Propiedad del archivo: CONSTRUNARIO
- Formato: FIEBDC-3/2012
- Programa: Construnario Versión 3.51
- Fecha de los precios: 15/07/2024
- Divisa: EUR

**IDE_CT1522_PH** u Caja de derivación empotrar IP33, paredes huecas, serie Domos-K de IDE. 144x214x60 - de IDE Electric
Precio: 9.29
Caja de derivación empotrar IP33, paredes huecas, serie Domos-K de IDE. 144x214x60 Grado de protección: IP33 Resistencia al impacto: IK07 Resistencia al hilo incandescente: 850 ºC Presión de bola: 70 ºC Rango de temperatura ambiente: -5 ºC / +40 ºC Tensión máxima de empleo: 1000 V AC / 1500 V DC Intensidad máxima admisible: Doble aislamiento: Clase II Tipo de producto: CAJA DERIVACIÓN EMP. IP33. PAREDES HUECAS Dim. exteriores (Alto x Ancho x Prof.): Dim. hueco empotrar (Alto x Ancho x Prof.): 144x214x60 mm Nº Módulos: - Instalación: Empotrado Color: RAL 9003 Tipo de ventana: Opaca Peso (kg): 0,21 Entrada cables: - Componentes: Base y tapa Materiales: Materiales plásticos libres de halógenos. Base en PS alto impacto V0 Material de la tapa-ventana-puerta: PS antichoque Código EAN: 8431044529912 Código ETIM 8.0: EC002601
