# Caja de distribución IP40 de empotrar 54 (3x18) módulos. Serie Gold de IDE. 574x424x97. Puerta opaca. Paredes huecas. Regleta de neutro y tierra - de IDE Electric

- Propiedad del archivo: CONSTRUNARIO
- Formato: FIEBDC-3/2012
- Programa: Construnario Versión 3.51
- Fecha de los precios: 15/07/2024
- Divisa: EUR

**IDE_GPE54PO_PH_RR** u Caja de distribución IP40 de empotrar 54 (3x18) módulos. Serie Gold de IDE. 574x424x97. Puerta opaca. Paredes huecas. Regleta de neutro y tierra - de IDE Electric
Precio: 104.09
Caja de distribución IP40 de empotrar 54 (3x18) módulos. Serie Gold de IDE. 574x424x97. Puerta opaca. Paredes huecas. Regleta de neutro y tierra Grado de protección: IP40 Resistencia al impacto: IK08 Resistencia al hilo incandescente: 850 ºC Presión de bola: 70 ºC Rango de temperatura ambiente: -25 ºC / +40 ºC Tensión máxima de empleo: 1004 V AC / 1500 V DC Intensidad máxima admisible: - Doble aislamiento: Clase II Tipo de producto: Caja de distribución IP40 de empotrar en paredes huecas 54 módulos con puerta opaca y regleta de neutro y tierra Dim. exteriores (Alto x Ancho x Prof.): 574x424x97 mm Dim. hueco empotrar (Alto x Ancho x Prof.): 546x396x72 mm Nº Módulos: 3x18 (54) raíl DIN Instalación: Empotrado paredes huecas Color: RAL 9003 Tipo de ventana: Opaca Peso (kg): 2,8 Entrada cables: Inf.: 1xM50/M40 7xM25/M20 8xM25/M16 - Post.: 2xM40/M32 4xM25 - Izda.: 2xØ32 - Dcha.: 2xØ32 Componentes: - Materiales: Materiales plásticos libres de halógenos. Base: PS. Marco: ABS Material de la tapa-ventana-puerta: ABS blanco Código EAN: 8431044522531 Código ETIM 8.0: EC000214
