# Caja de distribución IP40 de superficie 36 módulos, serie Gold de IDE. 419x393x118. Puerta transparente. Regleta de neutro a tierra - de IDE Electric

- Propiedad del archivo: CONSTRUNARIO
- Formato: FIEBDC-3/2012
- Programa: Construnario Versión 3.51
- Fecha de los precios: 15/07/2024
- Divisa: EUR

**IDE_GPS36PT2F_RR** u Caja de distribución IP40 de superficie 36 módulos, serie Gold de IDE. 419x393x118. Puerta transparente. Regleta de neutro a tierra - de IDE Electric
Precio: 77.16
Caja de distribución IP40 de superficie 36 módulos, serie Gold de IDE. 419x393x118. Puerta transparente. Regleta de neutro a tierra Grado de protección: IP40 Resistencia al impacto: IK08 Resistencia al hilo incandescente: 650 ºC Presión de bola: 70 ºC Rango de temperatura ambiente: -25 ºC / +40 ºC Tensión máxima de empleo: 1000 V AC / 1500 V DC Intensidad máxima admisible: 125A Doble aislamiento: Clase II Tipo de producto: Caja de distribución IP40 de superficie 36 módulos con puerta opaca y regleta de neutro y tierra Dim. exteriores (Alto x Ancho x Prof.): 544x285x118 mm Dim. hueco empotrar (Alto x Ancho x Prof.): - Nº Módulos: 2x18 (36) raíl DIN Instalación: Superficie Color: PC color fumé Tipo de ventana: Transparente Peso (kg): 2,8 Entrada cables: Inf.: 1xM50/M40 7xM25/M20 8xM25/M16 - Post.: 2xM40/M32 4xM25 - Izda.: 2xØ27 1x(60x32) - Dcha.: 2xØ27 1x(60x32) Componentes: Sección cable PE+N: 12x(2,5-6 mm2)+12x(4-10 mm2)+1x(10-25 mm2)+1x(16-35 mm2) Materiales: Materiales plásticos libres de halógenos. Base y marco: ABS Código EAN: 8431044522425 Código ETIM 8.0: EC000214
