# Caja de distribución IP40 de superficie 54 módulos, serie Gold de IDE. 574x424x97. Puerta plástica opaca. Regleta de neutro y tierra push-in - de IDE Electric

- Propiedad del archivo: CONSTRUNARIO
- Formato: FIEBDC-3/2012
- Programa: Construnario Versión 3.51
- Fecha de los precios: 15/07/2024
- Divisa: EUR

**IDE_GPS54PO_RA** u Caja de distribución IP40 de superficie 54 módulos, serie Gold de IDE. 574x424x97. Puerta plástica opaca. Regleta de neutro y tierra push-in - de IDE Electric
Precio: 132.80
Caja de distribución IP40 de superficie 54 módulos, serie Gold de IDE. 574x424x97. Puerta plástica opaca. Regleta de neutro y tierra push-in Grado de protección: IP40 Resistencia al impacto: IK08 Resistencia al hilo incandescente: 650 ºC Presión de bola: 70 ºC Rango de temperatura ambiente: -25 ºC / +40 ºC Tensión máxima de empleo: 1002 V AC / 1500 V DC Intensidad máxima admisible: Doble aislamiento: Clase II Tipo de producto: Caja de distribución IP40 de superficie 54 módulos con puerta opaca y regleta de neutro y tierra push-in Dim. exteriores (Alto x Ancho x Prof.): 574x424x97 mm Dim. hueco empotrar (Alto x Ancho x Prof.): - Nº Módulos: 3x18 (54) raíl DIN Instalación: Superficie paredes convencionales Color: RAL 9003 Tipo de ventana: Opaca Peso (kg): 3,5 Entrada cables: Inf.: 1xM50/M40 7xM25/M20 8xM25/M16 - Post.: 2xM40/M32 4xM25 - Izda.: 2xØ32 - Dcha.: 2xØ32 Componentes: - Materiales: Materiales plásticos libres de halógenos. Base: PS. Marco: ABS Material de la tapa-ventana-puerta: ABS blanco Código EAN: 8431044522630 Código ETIM 8.0: EC000214
