# Caja de distribución IP40 de superficie 54 módulos, serie Gold de IDE. 574x424x97. Puerta transparente. Regleta de neutro a tierra - de IDE Electric

- Propiedad del archivo: CONSTRUNARIO
- Formato: FIEBDC-3/2012
- Programa: Construnario Versión 3.51
- Fecha de los precios: 15/07/2024
- Divisa: EUR

**IDE_GPS54PT_RR** u Caja de distribución IP40 de superficie 54 módulos, serie Gold de IDE. 574x424x97. Puerta transparente. Regleta de neutro a tierra - de IDE Electric
Precio: 94.33
Caja de distribución IP40 de superficie 54 módulos, serie Gold de IDE. 574x424x97. Puerta transparente. Regleta de neutro a tierra Grado de protección: IP40 Resistencia al impacto: IK08 Resistencia al hilo incandescente: 650 ºC Presión de bola: 70 ºC Rango de temperatura ambiente: -25 ºC / +40 ºC Tensión máxima de empleo: 1001 V AC / 1500 V DC Intensidad máxima admisible: Doble aislamiento: Clase II Tipo de producto: Caja de distribución IP40 de superficie 24 módulos con puerta transparente y regleta de neutro y tierra Dim. exteriores (Alto x Ancho x Prof.): 544x393x118 mm Dim. hueco empotrar (Alto x Ancho x Prof.): - Nº Módulos: 3x18 (54) raíl DIN Instalación: Superficie paredes convencionales Color: PC color fumé Tipo de ventana: Transparente Peso (kg): 3,2 Entrada cables: Inf.: 1xM50/M40 7xM25/M20 8xM25/M16 - Post.: 2xM40/M32 4xM25 - Izda.: 2xØ32 - Dcha.: 2xØ32 Componentes: - Materiales: Materiales plásticos libres de halógenos. Base: PS. Marco: ABS Material de la tapa-ventana-puerta: ABS Código EAN: 8431044522678 Código ETIM 8.0: EC000214
