# Válvula esfera paso total 3 piezas, serie 2025C de Genebre. 1 1/4'' - De Genebre

- Propiedad del archivo: CONSTRUNARIO
- Formato: FIEBDC-3/2012
- Programa: Construnario Versión 3.51
- Fecha de los precios: 26/11/2024
- Divisa: EUR

**GEN_2025C_07** u Válvula esfera paso total 3 piezas, serie 2025C de Genebre. 1 1/4'' - De Genebre
Precio: 93.57
Válvula esfera paso total 3 piezas, serie 2025C de Genebre. 1 1/4'' 1. Válvula esfera paso total 3 piezas 2. Extremos roscados según ISO 7-1 (EN 10226-1). 3. Construcción en acero inox. 1.4408 (CF8M). 4. Asientos PTFE + 15 % Fibra de Vidrio. (otro material consultar) 5. Tórica en el eje de FKM (Viton). 6. Juntas del eje PTFE + 15 % Grafito. 7. Sistema de bloqueo. 8. Montaje actuador directo s/ ISO 5211. 9. Eje inexpulsable. 10. Presión de trabajo máxima 63 bar. 11. Temperatura de trabajo –25 ºC + 180 ºC. Const.: acero inox. CF8M (316) microfusión rosca gas ISO 7-1 (EN 10226-1). Juntas y asientos PTFE + 25% Grafito, tórica eje: vitón. PN 63. Temp. -25ºC + 220ºC. Montaje directo s/ISO 5211 con sistema de bloqueo. Código EAN: 8434055004737
