# Válvula mariposa tipo Lug, serie 5108B de Genebre. Montaje entre bridas PN 10/16. 10''. Reductor manual - De Genebre

- Propiedad del archivo: CONSTRUNARIO
- Formato: FIEBDC-3/2012
- Programa: Construnario Versión 3.51
- Fecha de los precios: 09/10/2024
- Divisa: EUR

**GEN_5108B_18** u Válvula mariposa tipo Lug, serie 5108B de Genebre. Montaje entre bridas PN 10/16. 10''. Reductor manual - De Genebre
Precio: 716.54
Válvula mariposa tipo Lug, serie 5108B de Genebre. Montaje entre bridas PN 10/16. 10''. Reductor manual 1. Válvula de mariposa tipo Lug. 2. Cuerpo de Fundición Nodular EN-GJS-400 (GGG-40) para montaje entre bridas EN 1092 PN 10/16. 3. Elastómero de NBR. 4. Disco de Acero Inoxidable 1.4408 (CF8M). 5. Brida montaje actuadores según ISO 5211. 6. Longitud entre caras según EN 558-1 Serie 20 (DIN 3202 K1) 7. Pintado con pintura Epoxi. 8. Máxima presión de trabajo: 16 bar (medidas DN50 a DN150) 10 bar (medidas DN200 a DN300) 9. Temperatura de trabajo -20ºC +110 ºC. Cuerpo fundición nodular GGG-40. Disco CF8M (316) Elastómero en NBR. Tóricas eje NBR. Temperatura de trabajo -20ºC +110ºC. Montaje actuador s/ISO 5211. Palanca hasta 10”. Reductor manual a partir de 12”.
