# Purgador termostático y eliminador de aire, serie 2292 de Genebre. 1/2'' - De Genebre

- Propiedad del archivo: CONSTRUNARIO
- Formato: FIEBDC-3/2012
- Programa: Construnario Versión 3.51
- Fecha de los precios: 09/10/2024
- Divisa: EUR

**GEN_2292_04** u Purgador termostático y eliminador de aire, serie 2292 de Genebre. 1/2'' - De Genebre
Precio: 118.44
Purgador termostático y eliminador de aire, serie 2292 de Genebre. 1/2'' 1. Purgador Termostático y Eliminador de Aire. 2. Diseño Compacto. 3. Alta durabilidad y fácil mantenimiento. 4. Excelente eliminación de aire. 5. Filtro incorporado. 6. Extremos roscados según ISO 228/1. Condiciones de Trabajo: Máxima presión de Diseño del cuerpo: PN16. Presión máxima admisible (PMA): 14 bar. Temperatura máxima admisible (TMA): 225ºC. Máxima presión diferencial: 13 bar. Instalación vertical. PN16. Const.: Latón CW617N. Extremos: rosca gas ISO 228-1. PMO: 14 bar. TMO: 200ºC. Código EAN: 8428381136736
