# Purgador termostático y eliminador de aire, serie 2293 de Genebre. 1/4'' - De Genebre

- Propiedad del archivo: CONSTRUNARIO
- Formato: FIEBDC-3/2012
- Programa: Construnario Versión 3.51
- Fecha de los precios: 09/10/2024
- Divisa: EUR

**GEN_2293_02** u Purgador termostático y eliminador de aire, serie 2293 de Genebre. 1/4'' - De Genebre
Precio: 127.32
Purgador termostático y eliminador de aire, serie 2293 de Genebre. 1/4'' 1. Purgador Termostático y Eliminador de Aire. 2. Diseño Compacto. 3. Alta durabilidad y fácil mantenimiento. 4. Excelente eliminación de aire. 5. Filtro incorporado. 6. Extremos roscados según ISO 228/1. Condiciones de Trabajo: Máxima presión de Diseño del cuerpo: PN25. Presión máxima admisible (PMA): 23 bar. Temperatura máxima admisible (TMA): 235ºC. Máxima presión diferencial: 21 bar. Instalación horizontal ó vertical. PN25. Const.: Acero Inoxidable 304. Extremos: rosca gas ISO 228-1. PMO: 23 bar. TMO: 235ºC.
