# Purgador bimetálico con filtro incorporado, serie 2295 de Genebre. 1/2'' - De Genebre

- Propiedad del archivo: CONSTRUNARIO
- Formato: FIEBDC-3/2012
- Programa: Construnario Versión 3.51
- Fecha de los precios: 09/10/2024
- Divisa: EUR

**GEN_2295_04** u Purgador bimetálico con filtro incorporado, serie 2295 de Genebre. 1/2'' - De Genebre
Precio: 149.24
Purgador bimetálico con filtro incorporado, serie 2295 de Genebre. 1/2'' 1. Purgador Bimetálico en acero al carbono. 2. Diseño Compacto. 3. Filtro incorporado. 4. Alta durabilidad y fácil mantenimiento. 5. Excelente eliminación de aire 6. Aplicación: Drenaje de Líneas de Vapor 7. Extremos roscados según ISO 228/1. Condiciones de Trabajo: Máxima presión de Diseño del cuerpo: PN40. Presión máxima admisible (PMA) 38 bar. Temperatura máxima admisible (TMA): 300ºC. Máxima presión diferencial: 35 bar. Instalación en tubería horizontal (recomendado). PN40. Const.: acero carbono ASTM A105. Tamiz: AISI 304. Extremos: rosca gas ISO 228-1. PMO: 38 bar. TMO: 300ºC.
