# Automatismo para cancelas correderas de uso residencial, modelo Saturn de Forsa

- Propiedad del archivo: CONSTRUNARIO
- Formato: FIEBDC-3/2012
- Programa: Construnario Versión 3.51
- Fecha de los precios: 15/07/2024
- Divisa: EUR

**SATURN** u Automatismo para cancelas correderas de uso residencial, modelo Saturn de Forsa
Fabricado en estructura sólida de aluminio fundido. Finales de carrera mecánicos de alta calidad. Encoder de serie o control exhaustivo del consumo del motor (según modelo) en base al cumplimiento de las normas de seguridad. Accesorio opcional de baterías de emergencia (solo para SATURN 1500 24V). Central de control de última tecnología (SLIDE DG o USER 1 24V DG). Micro-interruptor que asegura la función STOP en caso de desbloqueo de emergencia. Base con tratamiento por cataforesis. Posibilidad de incorporar múltiples accesorios para aumentar las prestaciones y seguridad de su instalación.
