# Automatismo tubular con finales de carrera mecánicos para persianas domésticas, Brisa de Forsa

- Propiedad del archivo: CONSTRUNARIO
- Formato: FIEBDC-3/2012
- Programa: Construnario Versión 3.51
- Fecha de los precios: 15/07/2024
- Divisa: EUR

**BRISA** t Automatismo tubular con finales de carrera mecánicos para persianas domésticas, Brisa de Forsa
Disponible en versiones con y sin desbloqueo. Fácil colocación y regulación. Diferentes modelos con diferentes niveles de fuerza. Para eje octogonal de 60 o 70 mm (según modelo).
