# Purgador de cubeta invertida para vapor, serie 2289 de Genebre, 1'' - De Genebre

- Propiedad del archivo: CONSTRUNARIO
- Formato: FIEBDC-3/2012
- Programa: Construnario Versión 3.51
- Fecha de los precios: 09/10/2024
- Divisa: EUR

**GEN_2289_06_090** u Purgador de cubeta invertida para vapor, serie 2289 de Genebre, 1'' - De Genebre
Precio: 230.96
Purgador de cubeta invertida para vapor, serie 2289 de Genebre, 1'' 1. Trampa de vapor en Fundición Nodular GGG.40. 2. Alta durabilidad y fácil mantenimiento. 3. Aplicación: Drenaje de Líneas de Vapor 4. Extremos roscados según ISO 228-1 (BSP). Condiciones de Trabajo: Instalación horizontal. Ver flecha sentido de flujo. Máxima presión de Diseño del cuerpo: PN16. Presión máxima admisible (PMA) 14 bar. Temperatura máxima admisible (TMA): 300ºC. Capacidad de descarga máxima: 1000 Kg/h. Presión diferencial máxima: Modelo 050: ?P max 5 bar Modelo 090: ?P max 9 bar Modelo 140: ?P max 14 bar Conexión rosca gas BSP s/ISO 228/1. Construcción: Fundición GGG-40. Partes internas en acero inoxidable. Instalación horizontal. Máxima presión de trabajo PN16. Presión diferencial máxima: 5 bar (050) – 9 bar (090) ó 14 bar (140). Capacidad de descarga máxima: 1000 Kg/h. Temperatura máxima de trabajo 300ºC.
