# Filtro válvula retención, serie 2447 de Genebre. 2'' - De Genebre

- Propiedad del archivo: CONSTRUNARIO
- Formato: FIEBDC-3/2012
- Programa: Construnario Versión 3.51
- Fecha de los precios: 09/10/2024
- Divisa: EUR

**GEN_2447_09** u Filtro válvula retención, serie 2447 de Genebre. 2'' - De Genebre
Precio: 27.86
Filtro válvula retención, serie 2447 de Genebre. 2'' 1. Filtro para Válvula de retención. 2. Extremo roscado según ISO 228-1. 3. Construcción en Acero Inox AISI 316. 4. Presión de trabajo máxima 16 bar. 5. Temperatura de trabajo -20 ºC + 150 ºC. Construcción: AISI 316 malla AISI 316. Extremos roscado gas exterior PN 16 bar. Diámetro malla: 1/2” a 2”: máx. 1 mm - 2 1/2” a 4”: máx. 1,9 mm. Código EAN: 8428381013495
