# Válvula retención a clapeta oscilante – bridas DIN PN 16, serie 2455 de Genebre, 3'' - De Genebre

- Propiedad del archivo: CONSTRUNARIO
- Formato: FIEBDC-3/2012
- Programa: Construnario Versión 3.51
- Fecha de los precios: 09/10/2024
- Divisa: EUR

**GEN_2455_11** u Válvula retención a clapeta oscilante – bridas DIN PN 16, serie 2455 de Genebre, 3'' - De Genebre
Precio: 211.49
Válvula retención a clapeta oscilante – bridas DIN PN 16, serie 2455 de Genebre, 3'' 1. Válvula de retención a disco oscilante. 2. Extremos bridados según EN 1092 PN 16. 3. Longitud entre caras según EN 558 serie 48 (DIN 3202 F6). 4. Construcción en Fund. Nod. EN-GJS-400 (GGG-40). 5. Recubrimiento externo e interno de pintura epoxi. 6. Disco vulcanizado con EPDM. 7. Tornillería en acero inoxidable. 8. Presión de trabajo máxima 16 bar. 9. Temperatura de trabajo -10 ºC + 120 ºC Cuerpo fundido GGG-40. Disco recubierto con EPDM. Presión máx: 16 bar. Temperatura: -10°C +120°C. Dimensiones entre caras según EN558-1/48 (DIN3202 F6). Código EAN: 8434055060412
