# Pistola neumática Unipack de Sika. 600 cc

- Propiedad del archivo: CONSTRUNARIO
- Formato: FIEBDC-3/2012
- Programa: Construnario Versión 3.51
- Fecha de los precios: 10/09/2024
- Divisa: EUR

**SIK_616437** u Pistola neumática Unipack de Sika. 600 cc
Precio: 201.30
Pneumatic Gun Unipac 600ml Código EAN: 7612895571171
