# Banda bituminosa autoadhesiva para sellado de juntas entre materiales, Multiseal de Sika. 30 cm

- Propiedad del archivo: CONSTRUNARIO
- Formato: FIEBDC-3/2012
- Programa: Construnario Versión 3.51
- Fecha de los precios: 10/09/2024
- Divisa: EUR

**SIk_3737** m Banda bituminosa autoadhesiva para sellado de juntas entre materiales, Multiseal de Sika. 30 cm
Precio: 5.41
Banda bituminosa autoadhesiva para sellado de juntas entre materiales, Multiseal de Sika. 30 cm Base Química Cinta bituminosa laminada con película de poliéster reforzada con acabado en metal (aluminio o cobre) Conservación 36 meses desde la fecha de fabricación Condiciones de Almacenamiento El producto debe estar almacenado en su envase original, sin abrir y sin daños en condiciones secas a temperaturas entre +5 °C y +25 °C. Consulte siempre los envases Espesor ~1,5 mm (incluido el film metálico) (DIN EN 1849-1) Sika® MultiSeal es una banda bituminosa autoadhesiva laminada, reforzada en la cara superior con un film de poliester con acabado metálico en aluminio o cobre Muy fácil de aplicar Puede ser aplicado a bajas temperaturas. Buena adhesión a la mayoría de los materiales de construcción. Usos Aplicaciones de reparación, protección y sellado: Cubiertas, incluyendo trabajos de chapa Fachadas Tejas rotas Fugas en los canalones del tejado Chimeneas y claraboyas Caravanas y remolques Contenedores de oficina Varios tipos de conductos Ventajas Muy fácil de aplicar Puede ser aplicado a bajas temperaturas. Buena adhesión a la mayoría de los materiales de construcción. Resistente a la intemperie. Muy buena estabilidad al calor. Resistente a la exposición de rayos UVA Autoadhesiva Puede ser pintada superficialmente Envases Longitud por rollo (m) Espesor de banda (mm) Color Gris, Terracota y Aluminio Código EAN: 7612894021974
