# Sellador y adhesivo base betún para superficies bituminosas y/o húmedas SikaSeal 173 de Sika

- Propiedad del archivo: CONSTRUNARIO
- Formato: FIEBDC-3/2012
- Programa: Construnario Versión 3.51
- Fecha de los precios: 10/09/2024
- Divisa: EUR

**SIK_767379** m Sellador y adhesivo base betún para superficies bituminosas y/o húmedas SikaSeal 173 de Sika
Precio: 4.30
Sellador y adhesivo base betún para superficies bituminosas y/o húmedas SikaSeal 173 de Sika Usos El producto se utiliza para el sellado en las siguientes áreas: Láminas de cubiertas Canalones de lluvia Tapajuntas de chimeneas Bajantes Agujeros y grietas en cubiertas Agujeros y grietas en paredes El producto se utiliza para pegar los siguientes materiales: Fieltros sueltos en cubiertas El producto se utiliza sobre muchos materiales de construcción y sustratos tales como: Betún Metal Madera Para obtener información sobre sustratos/ soportes inadecuados o de idoneidad limitada, consulte la sección Calidad del Soporte. El producto se utiliza para aplicaciones exteriores. Contactar con el Servicio Técnico de Sika para información adicional. Ventajas Muy buena adherencia a sustratos bituminosos Muy buena adherencia a muchos materiales de cubierta Buena adherencia a superficies húmedas Reforzado con fibra Muy buena resistencia a la exposición a los rayos UV Muy buena resistencia a la intemperie Envases Cartuchos de 300 ml Consultar el listado de precios actualizado por posibles variaciones en el envasado. Color Negro Temperatura de Servicio Máximo +70 °C Mínimo -20 °C SikaSeal®-173 es un adhesivo y sellador base betún reforzado con fibras de celulosa. Ésto ofrece muy buena resistencia a la intemperie para muchas aplicaciones en cubiertas. Muy buena adherencia a sustratos bituminosos Muy buena adherencia a muchos materiales de cubierta Buena adherencia a superficies húmedas Código EAN: 7612895937397
