# Adhesivo cementoso de ligantes mixtos, LANKO Especial Plus de Sika. Blanco. 25kg

- Propiedad del archivo: CONSTRUNARIO
- Formato: FIEBDC-3/2012
- Programa: Construnario Versión 3.51
- Fecha de los precios: 10/09/2024
- Divisa: EUR

**SIK_636019** u Adhesivo cementoso de ligantes mixtos, LANKO Especial Plus de Sika. Blanco. 25kg
Precio: 11.52
Adhesivo cementoso de ligantes mixtos para la colocación en pavimentos (interiores y exteriores) y en revestimientos (interiores) y zócalos exteriores. Especialmente indicado en ambientes húmedos, piscinas y platos de ducha. • Especial piscinas y platos de ducha • Alicatados sobre cartón yeso convencional e hidrofugado • Cerámica de porosidad media-alta • EN 12004: C1TE PROPIEDADES • Alta resistencia humedad • Apto para inmersiones • Excelente trabajabilidad • Elevado tiempo de rectificación • Sin descuelgue Código EAN: 7612895615455
