# Adhesivo cementoso flexible, Lanko porcelánico extra de Sika. Blanco. 25 kg

- Propiedad del archivo: CONSTRUNARIO
- Formato: FIEBDC-3/2012
- Programa: Construnario Versión 3.51
- Fecha de los precios: 10/09/2024
- Divisa: EUR

**SIK_636031** u Adhesivo cementoso flexible, Lanko porcelánico extra de Sika. Blanco. 25 kg
Precio: 14.51
Adhesivo cementoso flexible para la colocación en pavimentos (interiores y exteriores) y en revestimientos (interiores) y zócalos de todo tipo de piezas cerámicas. Especial para gres porcelánico en interior y exterior. Código EAN: 7612895615509
