# Adhesivo cementoso flexible y deformable, Lanko Flexible de Sika. Blanco. 25 kg

- Propiedad del archivo: CONSTRUNARIO
- Formato: FIEBDC-3/2012
- Programa: Construnario Versión 3.51
- Fecha de los precios: 10/09/2024
- Divisa: EUR

**SIK_636045** u Adhesivo cementoso flexible y deformable, Lanko Flexible de Sika. Blanco. 25 kg
Precio: 19.53
Adhesivo cementoso de ligantes mixtos deformable y de alta adherencia para colocación cerámica en pavimentos y revestimientos interiores y exteriores. Especialmente diseñado para su uso en fachadas y zonas con exigencia de deformabilidad. Código EAN: 7612895615554
