# Revestimiento de poliuretano sellado bicomponente mate, Sikafloor®-305 W de Sika, RALL9001ca

- Propiedad del archivo: CONSTRUNARIO
- Formato: FIEBDC-3/2012
- Programa: Construnario Versión 3.51
- Fecha de los precios: 10/09/2024
- Divisa: EUR

**SIK_724984** kg Revestimiento de poliuretano sellado bicomponente mate, Sikafloor®-305 W de Sika, RALL9001ca
Precio: 40.08
Capa de sellado de polireutano bicomponente, de color mate, para pavimentos de la gama Sika Comfortfloor Sikafloor®-305 W es un revestimiento de sellado mate coloreado, de poliuretano en base agua, bicomponente, bajo en COV. Base agua Muy bajo olor Resistencia al amarilleamiento y buena resistencia a rayos UVA Código EAN: 7612655079985
