# Marco tapajuntas para empotrar AEX-P, pintado en rojo RAL 3000, referencia MPAEXPR de Cofem

- Propiedad del archivo: CONSTRUNARIO
- Formato: FIEBDC-3/2012
- Programa: Construnario Versión 3.51
- Fecha de los precios: 23/10/2024
- Divisa: EUR

| Código | Ud | Descripción | Precio |
|---|---|---|---|
| MPAEXPR | u | Marco tapajuntas para empotrar AEX-P, pintado en rojo RAL 3000, referencia MPAEXPR de Cofem | 36.09 |
