# Pasillo de seguridad, SlimLane 950EW de Automatic Systems. Dos puertas. Medidas (AxL): 1600x1640mm/1800x1640mm - Dos puertas de Automatic Systems

- Propiedad del archivo: CONSTRUNARIO
- Formato: FIEBDC-3/2012
- Programa: Construnario Versión 3.51
- Fecha de los precios: 05/09/2024
- Divisa: EUR

**AUS_950EW** u Pasillo de seguridad, SlimLane 950EW de Automatic Systems. Dos puertas. Medidas (AxL): 1600x1640mm/1800x1640mm - Dos puertas de Automatic Systems
Pasillo de seguridad, SlimLane 950EW de Automatic Systems. Dos puertas. Medidas (AxL): 1600x1640mm/1800x1640mm PASILLO EXTRA ANCHO ? Ancho: 1200/1400 mm ? Altura de obstáculos: 900 mm ? Dimensiones totales (A x L): 1600 x 1640 mm Diseño de acuerdo con la mayoría de normas de seguridad y protección estrictas: Certificado CE Salida de emergencia certificada según la norma EN-13637 Movimiento controlado de precisión de obstáculos y detección de todas las obstrucciones. Fuerza limitada aplicada por obstáculos. Diseño para evitar el aprisionamiento de dedos y otros impactos. Detección reforzada para mejorar la seguridad del usuario y gestionar el paso de equipaje (opcional). Cuando se combina con un sistema de alarma de incendio y se activa una alarma, los obstáculos se abren automáticamente para dejar el paso libre. Cuando hay un corte de suministro: En caso de emergencia, los obstáculos se pueden desbloquear con un simple empujón para abrir la puerta automáticamente Batería de respaldo para apertura automática, con un mecanismo para bloquear los obstáculos abiertos en la dirección de evacuación (opcional)
