# Pasillo de seguridad, SmartLane 2910C de Automatic Systems. Medidas (anchoxlargo): 1800 x 1200 mm - SmartLane - obstáculos retráctiles de Automatic Systems

- Propiedad del archivo: CONSTRUNARIO
- Formato: FIEBDC-3/2012
- Programa: Construnario Versión 3.51
- Fecha de los precios: 05/09/2024
- Divisa: EUR

**AUS_SMA2910** u Pasillo de seguridad, SmartLane 2910C de Automatic Systems. Medidas (anchoxlargo): 1800 x 1200 mm - SmartLane - obstáculos retráctiles de Automatic Systems
Pasillo de seguridad, SmartLane 2910C de Automatic Systems. Medidas (anchoxlargo): 1800 x 1200 mm PASILLO ANCHO ? Ancho: 900 mm ? Altura de obstáculos: 1000?/?1200?/?1500?/?1700?/?1800?/?1900?/?2000mm ? Dimensiones totales (A x L):1800 x 1200 mm El nuevo pasillo de seguridad SmartLane ha tomado como base las virtudes que le dieron a su antecesor excelentes resultados durante años. Ahora el estilo emblemático e inconfundible del SmartLane se ha renovado para adaptarse a las últimas tendencias arquitectónicas. Se han conservado su gran rendimiento y su solidez, las dos grandes virtudes del SmartLane, solo que ahora elevadas a nuevas cotas. Dispone de la tecnología de detección por infrarrojos de Automatic Systems, DIRAS™, así como de algoritmos predictivos, por lo que el SmartLane ofrece el mejor nivel de detección del sector en la actualidad. Se ha bajado la altura de las células, lo que conlleva una mejor detección y una mayor capacidad de respuesta de la puerta. SmartLane es además el mejor equipo en cuanto a seguridad, puesto que protege del atrapamiento gracias a una cortina de células cruzadas y aporta una detección adicional en puertas altas de vidrio. Además, ofrece células bajas para detectar niños y maletas con ruedas. SmartLane está disponible con diferentes acabados y configuraciones, como «con o sin» extensiones, «abierto o cerrado» o la opción de integrar cualquier tipo de sistema de identificación. Entre las opciones de acabado se incluyen acero inoxidable, acero pintado y acabado en bronce o dorado. Puede, por tanto, adaptarse a muy diferentes estilos de diseño arquitectónico.
