# Torniquete trípode, TriLane TL1 de Automatic Systems - 46 kg - Torniquetes trípodes de Automatic Systems

- Propiedad del archivo: CONSTRUNARIO
- Formato: FIEBDC-3/2012
- Programa: Construnario Versión 3.51
- Fecha de los precios: 05/09/2024
- Divisa: EUR

**AUS_TRILANETL** u Torniquete trípode, TriLane TL1 de Automatic Systems - 46 kg - Torniquetes trípodes de Automatic Systems
Torniquete trípode, TriLane TL1 de Automatic Systems - 46 kg ESPECIFICACIONES TÉCNICAS NORMALIZADAS Fuente de alimentación: 100 - 230V monofásico, 50/60Hz Circuito de control: 240V DC Electroimán: ciclo de trabajo 30% Consumo: Modo de espera - 15W Ciclo de trabajo - 55 W Máx - 85 W Temperatura de funcionamiento ambiente: desde -10 grados hasta +50 grados Flujo: 20 pasos/minuto MCBF (Means Cycles Between Failures) cuando se respetan las recomendaciones de mantenimiento: 5.000.000 Este equipo es IP44 Conforme con la CE Peso neto: 46 kg Ventajas de los torniquetes trípodes Automatización del control de acceso de peatones Cierre de zonas restringidas Gestión de entradas/salidas de empleados y visitas Menor necesidad de personal de seguridad en las entradas Conforme a las normas de seguridad (incendio …)
