# Tambor de seguridad, TRS 370 de Automatic Systems. Simple. 3 brazos - Tambores de seguridad de Automatic Systems

- Propiedad del archivo: CONSTRUNARIO
- Formato: FIEBDC-3/2012
- Programa: Construnario Versión 3.51
- Fecha de los precios: 05/09/2024
- Divisa: EUR

**AUS_TRS370** u Tambor de seguridad, TRS 370 de Automatic Systems. Simple. 3 brazos - Tambores de seguridad de Automatic Systems
Tambor de seguridad, TRS 370 de Automatic Systems. Simple. 3 brazos CARACTERÍSTICAS TÉCNICAS (NORMA) Fuente de alimentación (*) monofásica 120 / 230 VAC - 50/60 H Consumo de potencia nominal (*) 70 W Temperatura de funcionamiento de -10 a +50 °C Max. humedad relativa 95%, sin condensación Peso neto 393 kg Flujo de 15 a 20 pasos por minuto, dependiendo del tiempo de reacción del sistema de control de acceso MCBF (ciclos medios entre fallos) Con mantenimiento recomendado: 3.000.000 ciclos (*) Solamente para torniquetes equipados de una lógica de control, es decir, que funcionan en el modo 3,4 o 5, al menos en un sentido. MTTR (tiempo medio de reparación) 20 minutos IP 43 Cumple con las normas CE El tambor de seguridad TRS 370 es un obstáculo que consta de 3 brazos. Ofrece una seguridad elevada y comodidad para el usuario.
