# Tambor de seguridad, TRS 371 de Automatic Systems. Simple. 4 brazos - Tambores de seguridad de Automatic Systems

- Propiedad del archivo: CONSTRUNARIO
- Formato: FIEBDC-3/2012
- Programa: Construnario Versión 3.51
- Fecha de los precios: 05/09/2024
- Divisa: EUR

**AUS_TRS371** u Tambor de seguridad, TRS 371 de Automatic Systems. Simple. 4 brazos - Tambores de seguridad de Automatic Systems
Tambor de seguridad, TRS 371 de Automatic Systems. Simple. 4 brazos Alimentación eléctrica (*) Monofásica 120/230 VAC -50/60 Hz Consumo (*) 70 W Temperatura ambiente de uso de -10 a +50°C Humedad relativa ambiente 95%, sin condensación Peso neto 347 kg Flujo 15 a 20 accesos por minuto, en función del tiempo de reacción del lector MCBF (número medio de ciclos entre averías) 3.000.000 de ciclos, respetando el mantenimiento recomendado MTTR (Tiempo medio de reparación) 20 minutos Índice de protección IP43 Conforme a las normas europeas (*) Solamente para torniquetes equipados de una lógica de control, es decir, que funcionan en el modo 3,4 o 5, al menos en un sentido. El TRS 371 es un tambor que consta de 4 peines, lo que permite aumentar el nivel de seguridad reduciendo el espacio disponible para el usuario al pasar por el obstáculo. Principales segmentos del mercado a que se dirige el producto : Industrias Zonas sensibles : militares, nucleares, farmacéuticas, centros de cálculo… Complejos deportivos, de ocio, culturales Puertos e instalaciones portuarias Aeropuertos
