# Tambor de seguridad, TRS 372 de Automatic Systems. Doble. 4 brazos - Tambores de seguridad de Automatic Systems

- Propiedad del archivo: CONSTRUNARIO
- Formato: FIEBDC-3/2012
- Programa: Construnario Versión 3.51
- Fecha de los precios: 05/09/2024
- Divisa: EUR

**AUS_TRS372** u Tambor de seguridad, TRS 372 de Automatic Systems. Doble. 4 brazos - Tambores de seguridad de Automatic Systems
Tambor de seguridad, TRS 372 de Automatic Systems. Doble. 4 brazos CARACTERÍSTICAS TÉCNICAS (NORMA) Fuente de alimentación (*) monofásica 120 / 230 VAC - 50/60 H (1) Consumo nominal de energía (*) 70 W (1) Temperatura de funcionamiento de -10 a +50° Max. humedad relativa 95%, sin condensación Peso neto 618 kg Flujo (1) 15 a 20 pasos por minuto, dependiendo del tiempo de reacción del sistema de control de acceso MCBF (ciclos medios entre fallos) Con mantenimiento recomendado: 3.000.000 ciclos MTTR (tiempo medio de reparación) 20 minutos IP 43 Cumple con las normas CE (*) Solamente para torniquetes equipados de una lógica de control, es decir, que funcionan en el modo 3,4 o 5, al menos en un sentido. El TRS 372 es un tambor de doble paso que consta de 3 peines cada uno. Ofrece un tamaño mínimo para lugares con un flujo importante de usuarios.
