# Tambor de seguridad, TRS Bike de Automatic Systems. Para personas y bicicletas - Tambores de seguridad de Automatic Systems

- Propiedad del archivo: CONSTRUNARIO
- Formato: FIEBDC-3/2012
- Programa: Construnario Versión 3.51
- Fecha de los precios: 05/09/2024
- Divisa: EUR

**AUS_TRSBIKE** u Tambor de seguridad, TRS Bike de Automatic Systems. Para personas y bicicletas - Tambores de seguridad de Automatic Systems
Tambor de seguridad, TRS Bike de Automatic Systems. Para personas y bicicletas Alimentación eléctrica 110-240 V monofásica 50/60 Hz Consumo (*) En reposo: 54 W En movimiento: 111 W USO TRS 370 SOLO USO CON LA PARTE PARA BICICLETAS Flujo por pasillo 15 a 20 pasos/min 5 pasos por minuto Cantidad media de ciclos entre averías 500 000 ciclos respetando las recomendaciones de mantenimiento Tiempo medio hasta la reparación 20 minutos Peso 370 kg (sin los tejadillos) Temperatura ambiente de uso De -10 a +50 °C Humedad relativa ambiente 95 % sin condensación Índice de protección IP43 Conforme a las normas europeas La mayor popularidad de bicicletas y patinetes eléctricos en nuestras carreteras pone de manifiesto el deseo de cambiar a opciones de transporte ecológicas y sostenibles. Pero, más allá de los beneficios medioambientales, las soluciones de micromovilidad conllevan una serie de ventajas prácticas. Ofrecen un medio rápido y eficiente para circular en áreas urbanas congestionadas con el que los trabajadores pueden desplazarse sin perder tiempo en embotellamientos. Ahora que estas fórmulas de transporte de dos ruedas están arraigadas en nuestro día a día, es fundamental que adaptemos nuestra infraestructura para dar respuesta a esta mayor tendencia. El aumento de transporte respetuoso con el medioambiente necesita un acceso seguro, práctico y accesible en diferentes entornos, desde complejos industriales, hasta centros educativos y zonas residenciales. TRS BIKE es una solución diseñada para cubrir esta demanda, ya que ofrece un control de acceso eficiente tanto para peatones como para ciclistas. Nuestros tambores de seguridad de altura completa son una barrera de seguridad que ocupa poco espacio gracias a su diseño compacto y que permite integrar perfectamente sistema de control de acceso, como lectores de tarjeta, lectores biométricos y unidades de control remotos. Gracias a esta adaptabilidad, TRS BIKE es la opción ideal para propietarios de espacios que quieran subirse a esta creciente tendencia en movilidad respetuosa con el medioambiente. Y es que permite un cómodo control de acceso, a la vez que se mejora la accesibilidad y la seguridad generales de sus instalaciones.
