# Puerta de seguridad, RevLock 603 de Automatic Sysems - Gama RevLock de Automatic Systems

- Propiedad del archivo: CONSTRUNARIO
- Formato: FIEBDC-3/2012
- Programa: Construnario Versión 3.51
- Fecha de los precios: 05/09/2024
- Divisa: EUR

**AUS_REVLOCK603** Puerta de seguridad, RevLock 603 de Automatic Sysems - Gama RevLock de Automatic Systems
Puerta de seguridad, RevLock 603 de Automatic Sysems CARACTERÍSTICAS TÉCNICAS NORMALIZADAS Fuente de alimentación UL 230/100 V monofásico, 50/60 Hz, 10 A + tierra Consumo de energía 200 W Batería de reserva 12 V - 2Ah baterías de plomo-ácido selladas para proporcionar energía en caso de pérdida de potencia Motor 24VDC para el movimiento reversible de los obstáculos, con cierre de seguridad Lógica de funcionamiento programable Pasajes - 20 pasajes por minuto (una dirección) - 40 pasajes por minuto (dos direcciones) (Excluyendo el tiempo de activación del acceso dispositivo de control) Funcionamiento T° -10° a +55°C (sin opción de calentador) Max humedad relativa 85%, sin condensación. MCBF 1 ciclos de Mo o 2 años cuando se respeta el mantenimiento recomendado MTTR 2 horas RL 603 Dimensiones (mm): - Altura: 2300 - Diámetro: 1970 Dimensiones del paso (mm) - Altura: 2073 - Anchura: 1206 Peso: 1300 kg con base 1160 kg sin base Cumple con las normas europeas. La serie RevLock de puertas giratorias de alta seguridad de Automatic Systems ofrece un equilibrio perfecto entre rendimiento y alta seguridad. Gracias a sus elegantes formas y la transparencia de los elementos de vidrio, RevLock 603 se integra armoniosamente en cualquier entorno.
