# Esclusa de seguridad rectangular simple, InterLock 673 de Automatic Systems. Anchura de paso: 900 mm - Gama InterLock de Automatic Systems

- Propiedad del archivo: CONSTRUNARIO
- Formato: FIEBDC-3/2012
- Programa: Construnario Versión 3.51
- Fecha de los precios: 05/09/2024
- Divisa: EUR

**AUS_INTER673** u Esclusa de seguridad rectangular simple, InterLock 673 de Automatic Systems. Anchura de paso: 900 mm - Gama InterLock de Automatic Systems
Esclusa de seguridad rectangular simple, InterLock 673 de Automatic Systems. Anchura de paso: 900 mm Alimentación 230 V monofásica, 50/60 Hz, 10 A + tierra Consumo 200 W Temperatura ambiente de funcionamiento -10° a +55°C Batería de respaldo 2 baterías de 2 Ah para permitir el funcionamiento en caso de corte de suministro eléctrico. Motores 2 motores de 24 Vcc para el movimiento reversible de las puertas, con bloqueo de seguridad en cierre. Apertura de ambas puertas en caso de emergencia. Pasos - 6 pasos por minuto en una dirección - 8/9 pasos por minuto en ambas direcciones (estos datos no consideran los posibles tiempos de trabajo debidos al uso de lectores de tarjetas/credenciales) Dimensiones Dimensiones totales (mm): Altura: 2350 Ancho: 1600 Longitud: 1200 mm Dimensiones de los pasos (mm): Altura: 2136 Ancho: 896 Peso 1140 kg Humedad ambiental relativa 85 %, sin condensación MCBF (Ciclos medios entre averías) 1.000.000 de ciclos, de acuerdo con el mantenimiento recomendado MTTR (Tiempo medio de reparación) 1 hora Cumple con las normas europeas La esclusa rectangular InterLock 673 está equipada con puertas correderas rápidas que garantizan un control de acceso muy elevado, particularmente recomendado para lugares públicos. APLICACIONES : Edificios de oficinas Sedes sociales Locales administrativos Edificios públicos Aeropuertos Zonas sensibles : industrias, centros informáticos, bancos.
