# Esclusa de seguridad redonda con puertas únicas, ClearLock 636 de Automatic Systems. Anchura de paso: 700mm - Gama ClearLock de Automatic Systems

- Propiedad del archivo: CONSTRUNARIO
- Formato: FIEBDC-3/2012
- Programa: Construnario Versión 3.51
- Fecha de los precios: 05/09/2024
- Divisa: EUR

**AUS_CLEAR636** u Esclusa de seguridad redonda con puertas únicas, ClearLock 636 de Automatic Systems. Anchura de paso: 700mm - Gama ClearLock de Automatic Systems
Esclusa de seguridad redonda con puertas únicas, ClearLock 636 de Automatic Systems. Anchura de paso: 700mm Alimentación 230 V monofásica, 50/60 Hz, 10 A + tierra Consumo 200 W Temperatura ambiente de funcionamiento De funcionamiento -10° a +55°C Batería de respaldo 2 baterías de 2 Ah para permitir el funcionamiento en caso de fallo de suministro eléctrico. Motores 2 motores de 24 Vcc para el movimiento reversible de las puertas, con bloqueo de seguridad en cierre. Apertura de ambas puertas en caso de emergencia. Pasos - 6 pasos por minuto en una dirección - 8/9 pasos por minuto en ambas direcciones (estos datos no consideran los posibles tiempos de trabajo debidos al uso de lectores de tarjetas/credenciales) Dimensiones Dimensiones totales (mm): Altura: 2350 Diámetro: 1152 Dimensiones de los pasos (mm): Altura: 2074 Ancho: 650 Peso 680 kg dependiendo del vidrio Humedad ambiental relativa 85%, sin condensación MCBF (Ciclos medios entre averías) 1.000.000 de ciclos, de acuerdo con el mantenimiento recomendado MTTR (Tiempo medio de reparación) 2 horas Cumple con las normas europeas Las cabinas de la serie ClearLock están diseñadas para proporcionar un control de acceso de alta seguridad y la gestión del flujo de peatones. Su diseño y fabricación robusta, que se basan en más de 20 años de experiencia, permiten una fácil integración en sitios prestigiosos, como edificios de oficinas, aeropuertos, laboratorios y otros lugares de acceso restringido. Estas cabinas de alta seguridad están compuestas por un marco, un bastidor de acero pintado y paneles de vidrio. Ofrecen aislamiento térmico y destacan en su entorno. Las cabinas de alta seguridad de la serie ClearLock están motorizadas y son bidireccionales. APLICACIONES : Bancos y compañías de seguros Entidades gubernamentales e institucionales Laboratorios farmacéuticos Centros informáticos Centrales nucleares Centros militares
