# Esclusa de seguridad redonda con puertas únicas, ClearLock 637 de Automatic Systems. Anchura de paso: 850mm - Gama ClearLock de Automatic Systems

- Propiedad del archivo: CONSTRUNARIO
- Formato: FIEBDC-3/2012
- Programa: Construnario Versión 3.51
- Fecha de los precios: 05/09/2024
- Divisa: EUR

**AUS_CLEAR637** u Esclusa de seguridad redonda con puertas únicas, ClearLock 637 de Automatic Systems. Anchura de paso: 850mm - Gama ClearLock de Automatic Systems
Esclusa de seguridad redonda con puertas únicas, ClearLock 637 de Automatic Systems. Anchura de paso: 850mm CARACTERÍSTICAS TÉCNICAS NORMALIZADAS Fuente de alimentación 230 V monofásica, 50/60 Hz, 10 A + tierra Consumo de energía 200W Temperatura - 10 °C / 55 °C Batería de reserva 2 baterías de 2 Ah para permitir el funcionamiento en caso de fallo de alimentación. Motores 2 motores 24Vdc para el movimiento reversible de las puertas, con cierre de seguridad. Apertura de ambas puertas en caso de emergencia. Pasajes - 6 pasajes/minuto en una dirección - 8/9 pasajes/minuto en ambas direcciones Dimensiones (mm) CL 637 Dimensiones generales: Altura: 2350 Diámetro: 1500 Dimensiones de la separación: Altura: 2074 Anchura: 900 Peso 1000 kg MCBF 1 Mo de ciclos o 2 años cuando se respeta el mantenimiento recomendado MTTR 1 hora Se ajusta a las normas europeas. Las cabinas de la serie ClearLock están diseñadas para proporcionar un control de acceso de alta seguridad y la gestión del flujo de peatones. Su diseño y fabricación robusta, que se basan en más de 20 años de experiencia, permiten una fácil integración en sitios prestigiosos, como edificios de oficinas, aeropuertos, laboratorios y otros lugares de acceso restringido. Estas cabinas de alta seguridad están compuestas por un marco, un bastidor de acero pintado y paneles de vidrio. Ofrecen aislamiento térmico y destacan en su entorno. Las cabinas de alta seguridad de la serie ClearLock están motorizadas y son bidireccionales. La cabina de alta seguridad ClearLock 637 está equipada con dos obstáculos móviles que proporcionan un área de paso libre de 850 mm, un diámetro externo de 1500 mm.
