# Esclusa de seguridad cuadrada con puertas únicas, ClearLock 646 de Automatic Systems. Anchura de paso: 700mm - Gama ClearLock de Automatic Systems

- Propiedad del archivo: CONSTRUNARIO
- Formato: FIEBDC-3/2012
- Programa: Construnario Versión 3.51
- Fecha de los precios: 05/09/2024
- Divisa: EUR

**AUS_CLEAR646** u Esclusa de seguridad cuadrada con puertas únicas, ClearLock 646 de Automatic Systems. Anchura de paso: 700mm - Gama ClearLock de Automatic Systems
Esclusa de seguridad cuadrada con puertas únicas, ClearLock 646 de Automatic Systems. Anchura de paso: 700mm Alimentación 230V monofásica, 50/60 Hz, 10A + tierra. Consumo 200 W. Temperatura ambiente de funcionamiento De -10° a +55°C. Batería de emergencia 2 baterías de 2 Ah para el funcionamiento en caso de corte de suministro eléctrico. Motores 2 motores de 24Vcc para el movimiento reversible de las puertas, con cerradura de seguridad en cierre. Apertura de ambas puertas en caso de emergencia. Seguridad antiaccidentes Sensores en los paneles, tanto en entrada como en salida y sistema de control que garantiza la regulación del par motor. Pasos - 6 pasos por minuto en una dirección - 8/9 pasos por minuto en ambas direcciones (estos datos no consideran los posibles tiempos de trabajo debidos al uso de lectores de tarjetas/credenciales) Dimensiones Dimensiones totales (mm): Alto: 2363 Ancho: 1150 Longitud: 1150 Dimensiones de los pasos (mm): Alto: 1990 Ancho: 650 Peso 820 kg, dependiendo del vidrio Humedad relativa ambiente 85%, sin condensación. MCBF (Ciclos medios entre fallos) 1.000.000 de ciclos, de acuerdo con el mantenimiento recomendado MTTR (Tiempo medio de reparación) 1 hora Cumple con las normas europeas Las cabinas de la serie ClearLock están diseñadas para proporcionar un control de acceso de alta seguridad y la gestión del flujo de peatones. Su diseño y fabricación robusta, que se basan en más de 20 años de experiencia, permiten una fácil integración en sitios prestigiosos, como edificios de oficinas, aeropuertos, laboratorios y otros lugares de acceso restringido. Estas cabinas de alta seguridad están compuestas por un marco, un bastidor de acero pintado y paneles de vidrio. Ofrecen aislamiento térmico y destacan en su entorno. Las cabinas de alta seguridad de la serie ClearLock están motorizadas y son bidireccionales. APLICACIONES : Bancos y compañías de seguros Entidades gubernamentales e institucionales Laboratorios farmacéuticos Centros informáticos Centrales nucleares Centros militares
