# Esclusa de seguridad alargada, ClearLock 656 de Automatic Systems. Anchura de paso: 900mm - Gama ClearLock de Automatic Systems

- Propiedad del archivo: CONSTRUNARIO
- Formato: FIEBDC-3/2012
- Programa: Construnario Versión 3.51
- Fecha de los precios: 05/09/2024
- Divisa: EUR

**AUS_CLEAR656** u Esclusa de seguridad alargada, ClearLock 656 de Automatic Systems. Anchura de paso: 900mm - Gama ClearLock de Automatic Systems
Esclusa de seguridad alargada, ClearLock 656 de Automatic Systems. Anchura de paso: 900mm CARACTERÍSTICAS TÉCNICAS NORMALIZADAS Fuente de alimentación 230V monofásica, 50/60 Hz, 10A + tierra. Motor de engranajes reversible Limitador de par electrónico Ajuste de la velocidad programable Pasadizos (excluyendo el tiempo de activación del dispositivo de control de acceso) 6 personas / min Consumo de energía 200 W Peso 1.200 kg dependiendo del vidrio Operando T° desde -10° hasta +55°C Humedad relativa máxima 90%, sin condensación Índice de protección IP40 Resistencia al choque: - Vivienda IK09 - Vidrio BR2 (EN1063) - Vidrio P6B (EN 356) MCBF 1 Mo de ciclos o 2 años cuando se respeta el mantenimiento recomendado MTTR 1 hora Conforme a las normas europeas La puerta de seguridad ClearLock Las cabinas están diseñadas para proporcionar control de entrada de alta seguridad y gestión del flujo de peatones. Basado en más de 20 años de experiencia, el diseño de la puerta de seguridad y la estructura robusta permiten una fácil integración en ubicaciones prestigiosas como edificios de oficinas, aeropuertos, laboratorios y sitios sensibles.
