# Esclusa de seguridad semicircular, ClearLock 660 de Automatic Systems. Anchura de paso: 900mm - Gama ClearLock de Automatic Systems

- Propiedad del archivo: CONSTRUNARIO
- Formato: FIEBDC-3/2012
- Programa: Construnario Versión 3.51
- Fecha de los precios: 05/09/2024
- Divisa: EUR

**AUS_CLEAR660** u Esclusa de seguridad semicircular, ClearLock 660 de Automatic Systems. Anchura de paso: 900mm - Gama ClearLock de Automatic Systems
Esclusa de seguridad semicircular, ClearLock 660 de Automatic Systems. Anchura de paso: 900mm Alimentación 220V +/- 10%, 50Hz Consumo 400 W Temperatura ambiente de funcionamiento -10° a +55°C Batería de respaldo 2 baterías de 7Ah para función de emergencia en caso de corte de energía. Motores 1 motor interno 40Vdc - 40W para movimiento inverso de las hojas 1 motor externo 24Vdc - 250W. Sensores de seguridad colocados en el marco de la puerta tanto en la entrada como en la salida. Sistema de control que garantiza la regulación del par motor. Pasos - 6 pasos por minuto en la entrada o salida. - 6/8 pasos por minuto en ambas direcciones (estos datos no consideran los posibles tiempos de trabajo debidos al uso de lectores de tarjetas/credenciales) Dimensiones Dimensiones totales (mm): Alto: 2400 Ancho: 1910 Longitud: 1250 Dimensiones de paso (mm): Alto: 2150 Ancho: 900 Peso 1050 kg dependiendo del vidrio Humedad relativa ambiente 90%, sin condensación MCBF (Ciclos medios entre fallos) 1.000.000 de ciclos, de acuerdo con el mantenimiento recomendado MTTR (Tiempo medio de reparación) 1 hora Cumple con las normas europeas La esclusa de seguridad ClearLock 660 está equipada con puertas correderas dobles de entrada y de salida, lo que mejora la fluidez de paso. APLICACIONES : Bancos y compañías de seguros Entidades gubernamentales e institucionales Laboratorios farmacéuticos Centros informáticos Centrales nucleares Centros militares
