# Barrera ultrarápida, BL 229 Toll de Automatic Systems. 3m - Barreras rápidas de Automatic Systems

- Propiedad del archivo: CONSTRUNARIO
- Formato: FIEBDC-3/2012
- Programa: Construnario Versión 3.51
- Fecha de los precios: 05/09/2024
- Divisa: EUR

**AUS_BL229TOLL** u Barrera ultrarápida, BL 229 Toll de Automatic Systems. 3m - Barreras rápidas de Automatic Systems
Barrera ultrarápida, BL 229 Toll de Automatic Systems. 3m Alimentación eléctrica Monofásica 230 VCA, 50/60 Hz + tierra. (1) Consumo 335 W (a velocidad máxima y sin opción) Motor Asíncrono trifásico de 250 W Reductor de velocidad de tornillo sin fin, lubricado de por vida Tipo de pluma Pluma redonda, diámetro 84 mm Tempo de apertura y cierre de 0,6 a 1,7 segundos Temperatura ambiente de funcionamiento entre -20 y +50°C (sin calefacción opcional) Paso libre (L) de 2,5 a 4 m MCBF (número medio de ciclos entre averías) 10.000.000 de ciclos, respetando el mantenimiento recomendado Frecuencia de funcionamiento: hasta 20 000 maniobras al día Peso neto 83 kg (sin pluma) Índice de protección IP44 Nivel sonoro <70db(A) (2) Conforme a las normas europeas (1) No conecte a una red flotante o en una red de distribución industrial conectada a tierra a través de alta impedancia. (2) Medido a 1 m de la superficie de la máquina y a una altura de 1,60 m por encima del suelo; conforme con la norma ISO3744. No es necesario utilizar un equipamiento de protección auditiva. La barrera BL 229 Toll es la versión rápida de la BL 229, dedicada a aplicaciones de tipo peaje de autopista. Para dar respuesta a los problemas de seguridad del usuario, Automatic Systems ha diseñado diferentes plumas para esta barrera: pluma degondable, pluma Protecta ® (fibra de carbono), pluma con redegondable automático…
