# Barrera autopista, TollPlus 160 de Automatic Systems. 4m. Tráfico moderado - Barreras rápidas de Automatic Systems

- Propiedad del archivo: CONSTRUNARIO
- Formato: FIEBDC-3/2012
- Programa: Construnario Versión 3.51
- Fecha de los precios: 05/09/2024
- Divisa: EUR

**AUS_TOLLPLUS160** u Barrera autopista, TollPlus 160 de Automatic Systems. 4m. Tráfico moderado - Barreras rápidas de Automatic Systems
Barrera autopista, TollPlus 160 de Automatic Systems. 4m. Tráfico moderado Alimentación eléctrica Monofásica 230 V CA - 50/60 Hz + tierra. Nota: no debe conectarse a una red de tierra aislada ni a una red industrial con puesta a tierra de alta impedancia. Consumo En movimiento: 150 W máx. En reposo: 44 W (Según opciones) Motor Trifásico 230 V/90 W Paso libre (L) 2 a 4 m, incrementos de 0,5 m Tiempo de apertura Ajustable entre 1,2 y 3 s (Permite el paso de 1500 vehículos/h) Temperatura de funcionamiento Entre -20 y +60 °C Humedad relativa 95 % máx., sin condensación MCBF Ciclos medios entre averías - 5 000 000, si se respeta el mantenimiento recomendado Peso 50 kg (sin brazo) Brazo: 1,6 a 3,2 kg máx. IP 55 Conforme a las normas europeas La tecnología TollPlus de Automatic Systems ha sido diseñado específicamente para el mercado de la autopista. La barrera TollPlus 160 satisface las necesidades de los segmentos autopista con tráfico moderado, MTC (manual toll collection) o LC (lane closing). TollPlus 160 está disponible con: Versión MTC (manual toll collection) o LC (lane closing) Apertura automática en caso de corte de electricidad Pluma Protecta con colocación de goznes automática por delante o por detrás Semáforos y alarmas (sonido / visual) APLICACIONES Autopistas Peajes
