# Barrera autopista, Toll Plus 261 de Automatic Systems. 4m - Barreras rápidas de Automatic Systems

- Propiedad del archivo: CONSTRUNARIO
- Formato: FIEBDC-3/2012
- Programa: Construnario Versión 3.51
- Fecha de los precios: 05/09/2024
- Divisa: EUR

**AUS_TOLLPLUS261** u Barrera autopista, Toll Plus 261 de Automatic Systems. 4m - Barreras rápidas de Automatic Systems
Para un funcionamiento óptimo, los peajes de las autopistas necesitan un medio de gestión del tráfico rápido y con buenas prestaciones. Además, este sector exige un nivel elevado en términos de seguridad, fiabilidad, robustez y mantenimiento reducido. La barrera TollPlus 261 de Automatic Systems responde a estas necesidades a ofrecer un alto nivel de adaptabilidad, un volumen reducido y una gran selección de plumas. SEGMENTOS Autopistas Peaje
