# Barrera autopista, Toll Plus 262 de Automatic Systems. 4m - Barreras rápidas de Automatic Systems

- Propiedad del archivo: CONSTRUNARIO
- Formato: FIEBDC-3/2012
- Programa: Construnario Versión 3.51
- Fecha de los precios: 05/09/2024
- Divisa: EUR

**AUS_TOLLPLUS262** u Barrera autopista, Toll Plus 262 de Automatic Systems. 4m - Barreras rápidas de Automatic Systems
Barrera autopista, Toll Plus 262 de Automatic Systems. 4m Alimentación eléctrica Monofásica 230 V CA - 50/60 Hz + Tierra. (1) Consumo En reposo: En funcionamiento: 44 W (Según la opción) 450 W Motor Trifásico 230 V/250 W Paso libre (L) De 2,5 a 4 m Tiempo de maniobra Regulable entre 0,6 y 2,5 s. (Permite el paso de 50 vehículos/min.) Temperatura ambiente de uso De -25 a +60 °C Humedad relativa ambiente 95% máx., sin condensación MCBF (número medio de ciclos entre averías) 10 000 000 de ciclos, respetando el mantenimiento recomendado Peso 100 kg (sin pluma) Índice de protección IP55 Conforme a las normas europeas (1) No conecte a una red flotante o en una red de distribución industrial conectada a tierra a través de alta impedancia. Para un funcionamiento óptimo, los peajes de las autopistas necesitan un medio de gestión del tráfico rápido y con buenas prestaciones. Además, este sector exige un nivel elevado en términos de seguridad, fiabilidad, robustez y mantenimiento reducido. La barrera TollPlus 262 de Automatic Systems responde a estas necesidades a ofrecer un alto nivel de adaptabilidad, un volumen reducido y una gran selección de plumas. Larga gama de opciones y accesorios: luz bicolor detector ultrasónico color según muestrario RAL SEGMENTOS Autopistas Peajes
