# Barrera de seguridad para parking, BL 44 de Automatic Systems - Barreras de seguridad de Automatic Systems

- Propiedad del archivo: CONSTRUNARIO
- Formato: FIEBDC-3/2012
- Programa: Construnario Versión 3.51
- Fecha de los precios: 05/09/2024
- Divisa: EUR

**AUS_BL44** u Barrera de seguridad para parking, BL 44 de Automatic Systems - Barreras de seguridad de Automatic Systems
Barrera de seguridad para parking, BL 44 de Automatic Systems Alimentación eléctrica Monofásico de 230 VCA, 50/60 Hz. (1) Consumo nominal 450 W. Motor Asíncrono trifásico de 250 W. Reductor de velocidad Reversible, con par cónico, de factor de servicio 1,2. Longitud útil de la pluma (L) Entre 2 y 4 m, por múltiplos de 0,5 m. Perfecto funcionamiento con vientos de hasta 120 km/h. Temperatura ambiente de uso Entre -20 y +50 °C (sin calentamiento opcional). Humedad relativa ambiente 95%, sin condensación. Tiempo de apertura/cierre mínimo Hasta 2,3 segundos, dependiendo de la configuración y la aplicación. Peso neto (sin pluma) 250 kg. Peso de la pluma Entre 20 y 30 kg, según la longitud y sin opciones. MCBF (número medio de ciclos entre averías) 5 000 000 de ciclos, respetando el mantenimiento recomendado. Nivel sonoro <70 db(A). (2) Índice de protección IP44 Conforme a las normas europea Barrera levadiza muy rápida de alcance corto y medio con pluma de sección oval reforzada, para instalación en la vía pública. Principales segmentos del mercado a que se dirige el producto : Accesos perimetrales (sector terciario, industrias, hospitales, zonas sensibles, etc.) Aparcamientos
